# AUSSCHREIBEN.DE
Leistungsbeschreibung (GAEB 90, DA81)
Währung: _

## AUSSCHREIBEN.DE - Triflex
Datum: 24.04.25

### Titel 01 Triflex ProDetail - Detail Abdichtungssy

*Hinweis*
Triflex ProDetail®
Detail Abdichtungssystem mit Triflex ProDetail

Bauvorhaben: '...'
Architekt/Bauherr: '...'
Vorbemerkungen:

Die Verarbeitung erfolgt mit Produkten der Firma
Triflex GmbH & Co. KG, Minden.

Die Einhaltung aller gültigen Richtlinien wird für die
jeweils empfohlenen Systemaufbauten mit Triflex-
Produkten berücksichtigt bzw. vorausgesetzt.

Die Abdichtungen innerhalb des Systemaufbaus mit
Triflex ProDetail sind durch eine europäisch technische
Bewertung (ETA), ausgestellt durch das Deutsche
Institut für Bautechnik (DIBt), abgesichert und
erfüllen die Anforderungen der Bauproduktenrichtlinie
der EU (CE-Kennzeichnung) nach ETAG Nr. 005 in der
jeweils höchsten Nutzungskategorie. Darüber hinaus ist
für Triflex ProDetail eine zu erwartende Nutzungsdauer
von 40 Jahren auf Grundlage von zusätzlichen
Belastungsprüfungen gemäß Europäischem
Bewertungsdokument (EAD) nachgewiesen.
Ein allgemeines bauaufsichtliches Prüfzeugnis (PG-FLK)
weist die Verwendbarkeit der Abdichtung innerhalb des
Systemaufbaus als Bauwerksabdichtung auf bis zu 90°
geneigten Flächen gemäß VV TB, Teil C, lfd. Nr. C 3.28
nach. Dieses Abdichtungssystem gilt u. a. als harte
Bedachung im Sinne der deutschen Landesbauordnungen.

Der Auftragnehmer hat vor Auftragserteilung
nachzuweisen, dass er für die Verarbeitung von Triflex-
Produkten geschult wurde. Andernfalls ist die
Einweisung durch einen Schulungsmeister am Objekt
sicherzustellen.

Die in der Ausarbeitung enthaltenen Massen sind auf der
Baustelle zu überprüfen.

Die Abrechnung erfolgt nach gemeinsamem Aufmaß des
Auftragnehmers mit dem Auftraggeber.

Die Abdichtung ist so auszuführen, dass bei
Arbeitsunterbrechung ein Eindringen von
Niederschlagswasser in den Dachaufbau verhindert wird.

Für die Schuttbeseitigung sind die Abfuhr- und
Deponiekosten in die Einzelpreise einzukalkulieren bzw.
gesondert auszuweisen.

Bedenken gegen die Vorleistungen anderer Unternehmer
sind dem Auftraggeber unverzüglich, möglichst schon vor
Beginn der Arbeiten, schriftlich mitzuteilen.

Dem Bieter wird empfohlen, vor Angebotsabgabe das
Objekt zu besichtigen.

Falls bei den Ausführungsarbeiten Änderungen oder
Sonderarbeiten erforderlich werden, die nicht erfasst
sind, sind diese im Einzelnen vor Ausführung anzuzeigen
und anschließend gesondert zu verrechnen.

Die Arbeiten verstehen sich, wenn nicht ausdrücklich
anders beschrieben, als fix und fertige Leistung,
einschließlich Lieferung aller erforderlichen
Materialien und Nebenleistungen.

Als Vertragsbestandteile gelten:
· Leistungsverzeichnis
· Systembeschreibung und Produktinformationen des
Herstellers
· Regeln für Abdichtungen (Flachdachrichtlinie) -
Zentralverband des Deutschen Dachdeckerhandwerks
· DIN 18202 - Toleranzen im Hochbau
· DIN 18531 - Abdichtung von Dächern sowie Balkonen,
Loggien und Laubengängen
· Baupolizeiliche Bestimmungen
· Unfallverhütungsvorschriften
· VOB Teil B
in den jeweils zum Zeitpunkt des Vertragsabschlusses
gültigen Fassungen.

Der Systemaufbau ist vom sachkundigen Planer nach
objektspezifischen Anforderungen anzupassen.
Detaillierte Ausschreibungstexte sind vom Planer
eigenverantwortlich zu erstellen. Mit der Übermittlung
dieses Leistungsverzeichnis-Entwurfs ist keine konkrete
Projektberatung verbunden. Die Textausarbeitung ist
eine unverbindliche Serviceleistung von Triflex.
Rechtsansprüche aus dieser Leistung sind
ausgeschlossen.

Stand: 04/2025

*Hinweis*
Das System Triflex ProDetail ist eine Dachabdichtung
mit einer Abdichtung nach DIN 18531 und
Flachdachrichtlinie zur Abdichtung von Details und
Anschlüssen auf Flachdächern, Balkonen, Dachterrassen
und Laubengängen. Das Abdichtungssystem auf PMMA-
Harzbasis besteht aus einer Grundierung, einer
vliesarmierten Flüssigabdichtung und einer optionalen
Versiegelung.

System- und Produkteigenschaften:
· Vollflächig vliesarmiertes Detailabdichtungssystem
durchgehend auf Polymethylmethacrylatharzbasis (PMMA)
· Hydrolysebeständig
· Nahtlos
· Kalt applizierbar
· Schnell reaktiv (regenfest nach 30 Min.)
· Lösemittelfrei
· Tieftemperaturflexibel
· Diffusionsoffen
· Vollflächig haftend auf den verschiedensten
Untergründen
· Wurzel- und rhizomfest nach FLL-Verfahren
· Nachweis der Wurzel- und Rhizomfestigkeit als
Anschluss auf Bitumen- und Kunststoffbahnen in
Anlehnung an das FLL-Verfahren
· Erfüllt die Anforderungen bezüglich Ökotoxizität und
Gentoxizität gemäß des Blauen Engels für
Flüssigkunststoffe
· Produktspezifische Umwelt-Produktdeklaration (EPD)
nach EN 15804:2012 + A2:2019/AC:2021
· Verarbeitungsbedingungengemäß System- und
Produktbeschreibungen des Herstellers (z. B.
Anwendungstemperatur mind. -5 °C, Untergrundfeuchte
max. 6 Gew.-%, Oberflächentemperatur mind. 3 °C über
dem Taupunkt)
· Elastisch und rissüberbrückend bis 3,0 mm in
Anlehnung an PG-FLK
· Dynamische Rissüberbrückung bis 1,0 mm auf Grundlage
der Prüfungen zur ETA-Bewertung
· Radondicht
· Hoch witterungsstabilisiert (UV, IR usw.)
· Beständig gegen die in der Luft und im Regenwasser
enthaltenden Chemikalien
· Brandverhalten nach EN 13501-5: Klasse BROOF(t1),
BROOF(t2), BROOF(t3), BROOF(t4)
· Brandverhalten nach EN 13501-1: Klasse E
· Widerstandsfähig gegen Beanspruchung durch Feuer von
außen nach DIN 4102 / DIN EN 13501
· Harte Bedachung im Sinne der deutschen
Landesbauordnungen
· Europäische technische Bewertung mit CE-Kennzeichnung
in den jeweils höchsten Nutzungskategorien (W3, M und
S, P1 bis P4, S1 bis S4, TL4, TH4)
· Entspricht der DIN 18531 und Flachdachrichtlinie
· Zu erwartende Lebensdauer von 40 Jahren auf Grundlage
erweiterter Prüfparameter gemäß Europäischem
Bewertungsdokument (EAD)

*Hinweis*
Erweiterte Prüfparameter gemäß der anwendbaren
Europäischen Bewertungsdokument (EAD):

Nr.ParameterW1W2W3Triflex
ProDetail1.Nutzungsdauer51025402.UV200 MJ/m²400
MJ/m²1000 MJ/m²2000 MJ/m² 3.Wasser90 d180 d200 d4.Wärme
70 °C100 d200 d400 d480 d5.Ermüdungs-
widerstand25050010001500

**01.0001 Baustelleneinrichtung, allgemein**
Baustelle einrichten und nach Abschluss der Arbeiten
räumen. Vorhalten von Maschinen, Geräten, Werkzeugen
und sonstigen Betriebsmitteln, die zur Durchführung der
Arbeiten erforderlich sind.
Die Baustelle wird besenrein hinterlassen.
Einheit: psch
- Zuordnung: 391
- Zuordnung: 0

**01.0002 Dachbahnen**
Eventuelle Beulen, Blasen, Falten und nicht
festsitzende Dachbahnen abstoßen. Unebenheiten sind zu
egalisieren. Dachfläche von Verunreinigungen säubern.
Anfallenden Schutt abtransportieren.
Einheit: m²
- Zuordnung: 369
- Zuordnung: 21

**01.0003 Kiesschüttung**
Vorhandene Kiesschüttung aufnehmen und entsorgen.
Einheit: m²
- Zuordnung: 369
- Zuordnung: 21

**01.0004 Blitzschutzanlage**
Vorhandene Blitzschutzanlage demontieren und ggf.
entsorgen. Neu- bzw. Remontage und Prüfung erfolgt nach
den gesetzlichen Bestimmungen durch eine Fachfirma.
Einheit: m
- Zuordnung: 446
- Zuordnung: 50

*Hinweis*
Siehe Triflex ProDetail Systembeschreibung, Tabelle
Untergrundvorbehandlung.

**01.0005 Grundreinigung**
Vorbereitung des Untergrundes durch Grundreinigung im
geeigneten Verfahren.
Verfahren: '....................................'
Einheit: m²
- Zuordnung: 369
- Zuordnung: 21

**01.0006 Schleifen**
Vorbereitung des Untergrundes gemäß Systembeschreibung,
Tabelle Untergrundvorbehandlung durch Schleifen mit
geeigneten Schleifgeräten inkl. Reinigung, Aufnahme,
Abtransport und ordnungsgemäßer Entsorgung von
anfallendem Bauschutt.
Einheit: m²
- Zuordnung: 369
- Zuordnung: 21

*Hinweis*
Siehe Triflex ProDetail Systembeschreibung, Tabelle
Untergrundvorbehandlung.

**01.0007 Grundierung Asphalt**
Z. B. bei Asphalt, Heißbitumenabstrich,
Kaltbitumenanstrich, Polymerbitumenbahnen (PYP) mod.
(APP).
Grundieren mit Triflex Cryl Primer 222.
Verbrauch: mind. 0,40 kg/m²
Ausführung nach den technischen Richtlinien des
Materialherstellers. Die Haftung zum Untergrund ist
immer objektbezogen zu prüfen.
Einheit: m²
- Zuordnung: 363
- Zuordnung: 21

**01.0008 Grundierung Beton**
Z. B. bei Beton, Estrich, Holz, Leichtbeton,
Putz/Mauerwerk.
Grundieren mit Triflex Cryl Primer 276.
Verbrauch: mind. 0,40 kg/m²
Ausführung nach den technischen Richtlinien des
Materialherstellers. Die Haftung zum Untergrund ist
immer objektbezogen zu prüfen.
Einheit: m²
- Zuordnung: 363
- Zuordnung: 21

**01.0009 Grundierung Wärmedämm-Verbundsystem**
Z. B. bei Wärmedämm-Verbundsystemen,
kunststoffmodifiziertem Mörtel.
Grundieren mit Triflex Pox R 100 inkl. Absandung im
Überschuss mit Quarzsand, Körnung 0,2-0,6 mm. Entfernen
des Überschusses nach Aushärtung.
Anschlusshöhe: '.........' cm
Verbrauch Triflex Pox R 100: mind. 0,30 kg/m²
Verbrauch Quarzsand 0,2-0,6 mm: mind. 2,00 kg/m²
Ausführung nach den technischen Richtlinien des
Materialherstellers. Die Haftung zum Untergrund ist
immer objektbezogen zu prüfen.
Einheit: m²
- Zuordnung: 363
- Zuordnung: 21

**01.0010 Grundierung Kunststoffbahn**
Z. B. bei Kunststoffbahnen TPO, FPO, EPDM.
Bahnen abhängiges Grundieren mit Triflex Primer 610.
Verbrauch: ca. 40-80 g/m²
Für eine objektbezogene Beratung bitte an die
Technische Abteilung von Triflex wenden.
Ausführung nach den technischen Richtlinien des
Materialherstellers. Die Haftung zum Untergrund ist
immer objektbezogen zu prüfen.
Einheit: m²
- Zuordnung: 363
- Zuordnung: 21

**01.0011 Grundierung Glas**
Grundieren mit Triflex Glas Primer inkl. vorheriger
Reinigung der Fläche mit Triflex Glas Reiniger.
Verbrauch Triflex Glas Reiniger: mind. 0,05 l/m²
Verbrauch Triflex Glas Primer: ca. 0,05 l/m²
Ausführung nach den technischen Richtlinien des
Materialherstellers. Die Haftung zum Untergrund ist
immer objektbezogen zu prüfen.
Einheit: m²
- Zuordnung: 363
- Zuordnung: 21

**01.0012 Grundierung Metall**
Z. B. bei Edelstahl, Stahl und Zink.
Grundieren mit Triflex Metal Primer inkl. vorheriger
Reinigung der Fläche mit Triflex Reiniger.
Verbrauch Triflex Reiniger: mind. 0,20 l/m²
Verbrauch Triflex Metal Primer: ca. 0,15 l/m²
Ausführung nach den technischen Richtlinien des
Materialherstellers. Die Haftung zum Untergrund ist
immer objektbezogen zu prüfen.
Einheit: m²
- Zuordnung: 363
- Zuordnung: 21

*Hinweis*
Herstellung von Detailabdichtungen mit Triflex
ProDetail inkl. Triflex Spezialvlies.
Das Abdichtungssystem Triflex ProDetail besitzt eine
ETA-Bewertung (ETA Nr. 06/0269) mit CE-Kennzeichnung in
den jeweils höchsten Nutzungskategorien W3, M und S, P1
bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0013 Wandanschluss**
Abdichten des Wandanschlusses mit Triflex ProDetail
inkl. Triflex Spezialvlies.
Triflex Spezialvlies Zuschnittbreite: '.........' cm
Verbrauch Triflex ProDetail: mind. 3,00 kg/m²
Ausführung nach den technischen Richtlinien des
Materialherstellers.
(Siehe Triflex Systemzeichnung ProDetail-3201)
Eigenschaften der Detailabdichtung Triflex ProDetail
siehe Pos. "ETA-Bewertung".
Einheit: m
- Zuordnung: 363
- Zuordnung: 21

**01.0014 Gully**
Abdichten des Entwässerungseinlaufs mit Triflex
ProDetail inkl. Triflex Spezialvlies.
Triflex Spezialvlies Zuschnittbreite: '.........' cm,
d = '.........' cm
Verbrauch Triflex ProDetail: mind. 3,00 kg/m²
Ausführung nach den technischen Richtlinien des
Materialherstellers.
(Siehe Triflex Systemzeichnung ProDetail-3205)
Eigenschaften der Detailabdichtung Triflex ProDetail
siehe Pos. "ETA-Bewertung".
Einheit: Stk
- Zuordnung: 363
- Zuordnung: 21

**01.0015 Durchdringung**
Abdichten der Durchdringung mit Triflex ProDetail inkl.
Triflex Spezialvlies.
Triflex Spezialvlies Zuschnittbreite: '.........' cm,
d = '.........' cm
Verbrauch Triflex ProDetail: mind. 3,00 kg/m²
Ausführung nach den technischen Richtlinien des
Materialherstellers.
(Siehe Triflex Systemzeichnung ProDetail-3202)
Eigenschaften der Detailabdichtung Triflex ProDetail
siehe Pos. "ETA-Bewertung".
Einheit: Stk
- Zuordnung: 363
- Zuordnung: 21

**01.0016 Randabschluss mit vorgehängter Rinne**
Abdichten des Randabschlusses mit Triflex ProDetail
inkl. Triflex Spezialvlies.
Triflex Spezialvlies Zuschnittbreite: '.........' cm
Verbrauch Triflex ProDetail: mind. 3,00 kg/m²
Ausführung nach den technischen Richtlinien des
Materialherstellers.
(Siehe Triflex Systemzeichnung ProDetail-3206)
Eigenschaften der Detailabdichtung Triflex ProDetail
siehe Pos. "ETA-Bewertung".
Einheit: m
- Zuordnung: 363
- Zuordnung: 21

**01.0017 Randabschluss Attika**
Abdichten des Randabschlusses mit Triflex ProDetail
inkl. Triflex Spezialvlies.
Triflex Spezialvlies Zuschnittbreite: '.........' cm
Verbrauch Triflex ProDetail: mind. 3,00 kg/m²
Ausführung nach den technischen Richtlinien des
Materialherstellers.
(Siehe Triflex Systemzeichnung ProDetail-3204)
Eigenschaften der Detailabdichtung Triflex ProDetail
siehe Pos. "ETA-Bewertung".
Einheit: m
- Zuordnung: 363
- Zuordnung: 21

**01.0018 Lichtkuppel**
Abdichten der Lichtkuppel mit Triflex ProDetail inkl.
Triflex Spezialvlies.
Triflex Spezialvlies Zuschnittbreite: '.........' cm,
d = '.........' cm
Verbrauch Triflex ProDetail: mind. 3,00 kg/m²
Ausführung nach den technischen Richtlinien des
Materialherstellers.
(Siehe Triflex Systemzeichnung ProDetail-3203)
Eigenschaften der Detailabdichtung Triflex ProDetail
siehe Pos. "ETA-Bewertung".
Einheit: Stk
- Zuordnung: 363
- Zuordnung: 21

**01.0019 Schwer zugängliche Details**
Abdichten mit Triflex ProFibre.
Verbrauch: mind. 3,00 kg/m²
Hinweis: In Bereichen der Gültigkeit der DIN 18531 /
Flachdachrichtlinie gilt Triflex ProFibre als
Sonderkonstruktion, die mit dem Bauherrn zu vereinbaren
ist.
Ausführung nach den technischen Richtlinien des
Materialherstellers.
Einheit: Stk
- Zuordnung: 363
- Zuordnung: 21

*Hinweis*
Herstellung von Fugenabdichtungen mit Triflex ProDetail
inkl. Triflex Spezialvlies.
Das Abdichtungssystem Triflex ProDetail besitzt eine
ETA-Bewertung (ETA Nr. 06/0269) mit CE-Kennzeichnung in
den jeweils höchsten Nutzungskategorien W3, M und S, P1
bis P4, S1 bis S4, TL4, TH4, BROOF(t1), BROOF(t2),
BROOF(t3), BROOF(t4).
· Zu erwartende Lebensdauer von 40 Jahren auf Grundlage
erweiterter Prüfparameter gemäß Europäischem
Bewertungsdokument (EAD)
· Brandverhalten: Klasse E nach DIN EN 13501-1
· Triflex ProDetail entspricht der DIN 18531 und der
Fachregel für Abdichtungen des ZVDH
(Flachdachrichtlinie)
· Besitzt ein allgemeines bauaufsichtliches Prüfzeugnis
(abP) nach PG-FLK gemäß VV TB, lfd. Nr. C 3.28
· Nachweis der Wurzelfestigkeit nach FLL-Verfahren
sowie als Anschluss auf Bitumen- und Kunststoffbahnen
· Erfüllt die Anforderungen bezüglich Ökotoxizität und
Gentoxizität gemäß des Blauen Engels für
Flüssigkunststoffe
· Produktspezifische Umwelt-Produktdeklaration (EPD)
nach EN 15804:2012 + A2:2019/AC:2021
· Widerstand gegenüber Hagelschlag nach DIN EN 13583
für harte und flexible Untergründe
· Statische Rissüberbrückung: 3 mm nach DIN EN 1062-7
· Dynamische Rissüberbrückung: 1 mm auf Grundlage der
Prüfungen zur ETA-Bewertung
· Radondicht

**01.0020 Bewegungsfuge**
Abdichten der Bewegungsfuge mit Triflex ProDetail inkl.
Triflex Spezialvlies und PE-Rundschnur.
Triflex Spezialvlies Zuschnittbreite: '.........' cm,
Rundschnur d = '.........' cm
Verbrauch Triflex ProDetail: mind. 3,00 kg/m²
Ausführung nach den technischen Richtlinien des
Materialherstellers.
(Siehe Triflex Systemzeichnung ProDetail-3207)
Eigenschaften der Fugenabdichtung Triflex ProDetail
siehe Pos. "ETA-Bewertung".
Einheit: m
- Zuordnung: 363
- Zuordnung: 21

**01.0021 Standardoberfläche "Glatt"**
Versiegelung der Fläche mit Triflex Cryl Finish 205.
Farbton: '.........' nach Wahl des
Auftraggebers.
Verbrauch: mind. 0,50 kg/m²
Ausführung nach den technischen Richtlinien des
Materialherstellers.
Einheit: m²
- Zuordnung: 363
- Zuordnung: 21

**01.0022 Stundenlohnarbeit eines Vorarbeiters**
Stundenlohnarbeit eines Vorarbeiters für nicht
aufgeführte Arbeiten, jedoch zum Nachweis und nur auf
Anordnung der Bauleitung oder Bauherrn.
Einheit: h
- Zuordnung: 363
- Zuordnung: 91

**01.0023 Stundenlohnarbeit eines Facharbeiters**
Stundenlohnarbeit eines Facharbeiters für nicht
aufgeführte Arbeiten, jedoch zum Nachweis und nur auf
Anordnung der Bauleitung oder Bauherrn.
Einheit: h
- Zuordnung: 363
- Zuordnung: 91

**01.0024 Stundenlohnarbeit eines Helfers**
Stundenlohnarbeit eines Helfers für nicht aufgeführte
Arbeiten, jedoch zum Nachweis und nur auf Anordnung der
Bauleitung oder Bauherrn.
Einheit: h
- Zuordnung: 363
- Zuordnung: 91

**01.0025 Materialverbrauch auf Nachweis**
Materialverbrauch für unvorhersehbare, aber für die
Durchführung der Leistung notwendigen zusätzlichen
Arbeiten, die nicht im Leistungsverzeichnis erfasst
sind.
Die Abrechnung erfolgt nach Aufwand auf Einzelnachweis.
Einheit: kg
- Zuordnung: 363
- Zuordnung: 21

**01.0026 Entsorgung**
Entsorgung aller Abfälle und Sondermüllstoffe
entsprechend den derzeit gültigen Gesetzen und
Durchführungsverordnungen.
Einheit: psch
- Zuordnung: 396
- Zuordnung: 87
